# Módulo sanitário para sanita de solo

- Propriedade do ficheiro: CYPE INGENIEROS, S.A.
- Formato: FIEBDC-3/2002
- Moeda: EUR
- Custos indirectos: 3.00 %
- IVA: 23.00 %

## S Equipamentos fixos e sinalização

### SA Aparelhos sanitários

#### SAI Sanitas

**SAI130** Ud Módulo sanitário para sanita de solo.
Módulo sanitário, com sistema de accionamento pneumático, de 108 mm de espessura, para sanita de solo, série QR-INOX, código de pedido CN02000061562, "OLI", formado por cisterna de polipropileno, descarga dupla de 6-3 litros, ajustável a 7-3 litros, com botão basculante de aço inoxidável acabamento mate; estrutura de aço inoxidável acabamento escovado e painel frontal de duas peças de vidro temperado de 6 mm de espessura de cor branca, com válvula de enchimento silencioso con funcionamento retardado para a poupança de água Azor Plus, tubo de descarga, fixações, válvula de esquadria de 1/2", tubo de ligação flexível de 1/2" de diâmetro e 250 mm de comprimento, tubo de ligação a sanita de 45 mm de diâmetro e isolamento contra condensações. Instalação em superfície.
Inclui: Marcação. Colocação e fixação do módulo sanitário. Ligação à rede de água fria. Montagem de acessórios e complementos. Verificação do seu correcto funcionamento.
Critério de medição de projecto: Número de unidades previstas, segundo documentação gráfica de Projecto.
Critério de medição de obra: Medir-se-á o número de unidades realmente colocadas segundo especificações de Projecto.

| Código | Un | Descrição | Rendimento | Preço | Importância |
|---|---|---|---|---|---|
| mt30oli010E | Ud | Módulo sanitário, com sistema de accionamento pneumático, de 108 mm de espessura, para sanita de solo, série QR-INOX, código de pedido CN02000061562, "OLI", formado por cisterna de polipropileno, descarga dupla de 6-3 litros, ajustável a 7-3 litros, com botão basculante de aço inoxidável acabamento mate; estrutura de aço inoxidável acabamento escovado e painel frontal de duas peças de vidro temperado de 6 mm de espessura de cor branca, com válvula de enchimento silencioso con funcionamento retardado para a poupança de água Azor Plus, tubo de descarga, fixações, válvula de esquadria de 1/2", tubo de ligação flexível de 1/2" de diâmetro e 250 mm de comprimento, tubo de ligação a sanita de 45 mm de diâmetro e isolamento contra condensações, segundo NP EN 14055, para fixar ao paramento. (material) | 1.000 | 624.60 | 624.60 |
| op00tal010 |  | Berbequim. | 1.000 | 0.00 | 0.00 |
| op00ato010 |  | Aparafusadora. | 1.000 | 0.00 | 0.00 |
| mo008 | h | Oficial de 1ª canalizador. (mão de obra) | 1.132 | 23.31 | 26.39 |
| % | % | Custos directos complementares | 2 % | 650.99 | 13.02 |
|  |  | Custos directos |  |  | 664.01 |
