# Cisterna encastrada para sanita suspensa

- Propriedade do ficheiro: CYPE Ingenieros S.A.
- Formato: FIEBDC-3/2016
- Programa: Gerador de preços para construção civil. CYPE Ingenieros, S.A.
- Data: 22/05/2024
- Moeda: EUR
- Custos indirectos: 3 %
- IVA: 23 %

## S Equipamentos fixos e sinalização

### SA Aparelhos sanitários

#### SAI Sanitas

**SAI120** Ud Cisterna encastrada para sanita suspensa.
Cisterna de polipropileno, com sistema de accionamento mecânico, descarga dupla de 6-3 litros, ajustável a 7-3 litros, com estrutura pré-montada de aço galvanizado, de 80 mm de profundidade, para sanita suspensa, série OLI74 Plus, código de pedido CR11000885063, "OLI", e placa de comando para acionamento de cisterna, de aço inoxidável, acabamento polido, de descarga dupla, série Oceania, código de pedido CG40000054561, "OLI", de 220x150x4 mm. Instalação encastrada em parede de alvenaria.
Inclui: Marcação. Colocação e fixação da cisterna. Ligação à rede de drenagem. Ligação à rede de água fria. Montagem de acessórios e complementos. Verificação do seu correcto funcionamento.
Critério de medição de projecto: Número de unidades previstas, segundo documentação gráfica de Projecto.
Critério de medição de obra: Medir-se-á o número de unidades realmente colocadas segundo especificações de Projecto.

| Código | Un | Descrição | Rendimento | Preço | Importância |
|---|---|---|---|---|---|
| mt30oli052ej | Ud | Cisterna de polipropileno, com sistema de accionamento mecânico, descarga dupla de 6-3 litros, ajustável a 7-3 litros, com estrutura pré-montada de aço galvanizado, de 80 mm de profundidade, para sanita suspensa, série OLI74 Plus, código de pedido CR11000885063, "OLI", com válvula de enchimento silencioso con funcionamento retardado para a poupança de água Azor Plus, tubo de descarga de 360 mm de comprimento e 56 mm de diâmetro, fixações, válvula de esquadria de 1/2", tubo de ligação a sanita de 180 mm de comprimento e 45 mm de diâmetro, suporte para sanita, tubo de escoamento com adaptador para 90 e 110 mm de diâmetro, isolamento contra condensações e grelha para facilitar a fixação de elementos de obra, segundo NP EN 14055, para encastrar em parede de alvenaria. (material) | 1 | 165.15 | 165.150 |
| mt30oli270iaq | Ud | Placa de comando para acionamento de cisterna, de aço inoxidável, acabamento polido, de descarga dupla, série Oceania, código de pedido CG40000054561, "OLI", de 220x150x4 mm, para cisterna encastrada com sistema de accionamento mecânico. (material) | 1 | 118 | 118.000 |
| mo008 | h | Oficial de 1ª canalizador. (mão de obra) | 1.132 | 23.31 | 26.387 |
| % | % | Custos directos complementares | 2 % | 309.537 | 6.191 |
|  |  | Custos directos |  |  | 315.728 |

## Recursos

**mt30oli052ej** Ud Cisterna de polipropileno
Dados técnicos: Custo energético 697.782 MJ; Emissão de CO2 27.609 kg
Resíduos:
- embalagem: re150101 Embalagens de papel e cartão. (componente de resíduo); rendimento 3.609 kg; Código LER 15 01 01; Massa do elemento 1 kg; Volume 0.001333 m3
