# Estrutura encastrada para urinol

- Propriedade do ficheiro: CYPE Ingenieros S.A.
- Formato: FIEBDC-3/2016
- Programa: Gerador de preços para construção civil. CYPE Ingenieros, S.A.
- Data: 22/05/2024
- Moeda: EUR
- Custos indirectos: 3 %
- IVA: 23 %

## S Equipamentos fixos e sinalização

### SA Aparelhos sanitários

#### SAU Urinóis

**SAU100** Ud Estrutura encastrada para urinol.
Estrutura tubular pré-montada, regulável em altura até 200 mm, acabamento com primário antioxidante, de 120 a 170 mm de profundidade, para urinol, código de pedido CC04000136179, "OLI", com sistema de montagem rápido e fácil, com fixações, suporte regulável em altura para urinol, acessórios de ligação, tubo de ligação flexível de 1/2" de diâmetro e tubo de escoamento de 50 mm de diâmetro. Instalação encastrada em parede de alvenaria.
Inclui: Marcação. Colocação e fixação. Ligação à rede de drenagem. Ligação à rede de água fria. Verificação do seu correcto funcionamento.
Critério de medição de projecto: Número de unidades previstas, segundo documentação gráfica de Projecto.
Critério de medição de obra: Medir-se-á o número de unidades realmente colocadas segundo especificações de Projecto.

| Código | Un | Descrição | Rendimento | Preço | Importância |
|---|---|---|---|---|---|
| mt30oli104p | Ud | Estrutura tubular pré-montada, regulável em altura até 200 mm, acabamento com primário antioxidante, de 120 a 170 mm de profundidade, para urinol, código de pedido CC04000136179, "OLI", com sistema de montagem rápido e fácil, com fixações, suporte regulável em altura para urinol, acessórios de ligação, tubo de ligação flexível de 1/2" de diâmetro e tubo de escoamento de 50 mm de diâmetro, para encastrar em parede de alvenaria ou em parede de placas de gesso. (material) | 1 | 246.45 | 246.450 |
| mo008 | h | Oficial de 1ª canalizador. (mão de obra) | 0.793 | 23.31 | 18.485 |
| % | % | Custos directos complementares | 2 % | 264.935 | 5.299 |
|  |  | Custos directos |  |  | 270.234 |

## Recursos

**mt30oli104p** Ud Estrutura tubular pré-montada
Dados técnicos: Custo energético 187.581 MJ; Emissão de CO2 11.794 kg
Resíduos:
- embalagem: re150101 Embalagens de papel e cartão. (componente de resíduo); rendimento 0.072 kg; Código LER 15 01 01; Massa do elemento 1 kg; Volume 0.001333 m3
